# Leistungsbeschreibung (GAEB DA XML 3.3, DA81)
Projekt: Prj-Name
Beschreibung: Projektbeschreibung
Währung: EUR
Erstellt mit: GKPro-Server v10.2.68 T&T Datentechnik GmbH, GAEB-Konverter 10, 23.01.2024

## LV-Name LV-Bezeichnung
Datum: 23.01.2024

**1 Horizontale Badewasser-Umwälzpumpe BADU Resort-AK**
Selbstansaugende Badewasser-Umwälzpumpe in PP
einschließlich Vorfilter mit Siebkorb.
Für Sole- und Thermalwasser geeignet.

Direkt angeflanschter Drehstrommotor Effizienzklasse
IE3.
Schutzart IP55 mit lebensdauergeschmierten,
abgedichteten Kugellagern und AS-Festlager.
Mit Abdichtung gegen Spritzwasser.
Inklusive Kaltleiterfühler für Frequenzumrichter-Betrieb.

Gehäuse: PP GF 30
Laufrad: PPE GF 30
Saugsieb: PP
Deckel: PC, transparent / PA 66 GF 30
Klebemuffe: ABS
Laufradmutter: PP GF 30
Zwischengehäuse: PP TV 40
Dichtungsgehäuse: PP TV 40
Leitschaufeleinsatz: PP GF 30
Schrauben: Edelstahl
Gleitringdichtung: SiC/SiC/Viton

Hersteller: SPECK
Baureihe: BADU Resort-AK

Förderstrom: ____________________ m³/h
Förderhöhe: ____________________ m
Motorleistung: ____________________ kW
Drehzahl: 2.840 min-1
Spannung: 400 V
Frequenz: 50 Hz

Saug-/Druckstutzen: Klebemuffe Ø ________
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Menge: 1,000 Stk
