# Leistungsbeschreibung (GAEB 90, DA81)
Währung: EUR

## LV-Bezeichnung
Datum: 17.01.24

**1 Horizontale Badewasser-Umwälzpumpe BADU Resort**
Selbstansaugende Badewasser-Umwälzpumpe in PP
einschließlich Vorfilter mit Siebkorb.
Bis 0,5% Gesamtsalzkonzentration.

Direkt angeflanschter Drehstrommotor Effizienzklasse
IE3.
Schutzart IP55 mit lebensdauergeschmierten,
abgedichteten Kugellagern und AS-Festlager.
Mit Abdichtung gegen Spritzwasser.
Inklusive Kaltleiterfühler für
Frequenzumrichter-Betrieb.

Gehäuse: PP GF 30
Laufrad: PPE GF 30
Saugsieb: PP
Deckel: PC, transparent / PA 66 GF 30
Klebemuffe: ABS
Laufradmutter: PP GF 30
Zwischengehäuse: PP TV 40
Dichtungsgehäuse: PP TV 40
Leitschaufeleinsatz: PP GF 30
Schrauben: Edelstahl
Gleitringdichtung: Kohle/Keramik/NBR

Hersteller: SPECK
Baureihe: BADU Resort

Förderstrom: ____________________ m³/h
Förderhöhe: ____________________ m
Motorleistung: ____________________ kW
Drehzahl: 2.840 min-1
Spannung: 400 V
Frequenz: 50 Hz
Menge: 1,000 Stk

USt %: 19,00
